# Membrantausch KA Waldmössingen
Angebotsaufforderung (GAEB 90, DA83)
DV-Nummer: Membran
Währung: EUR

## Membrantausch KA Waldmössingen
Datum: 10.09.26

**1 Membranfilterkasetten**
Membranfilterkasetten
gem. beiliegendem Leistungsprogramm
und technischen Daten liefern
Menge: 6,000 St

**2 Anschluss-Set**
Anschluss-Set für je eine Kassette
bestehend  aus PVC Reduzierung,
Kamlok Kupplungen und notwendigem Zubehör
Menge: 6,000 St

**3 Montage**
Montage der Membranen inklusive Anschlusssets und An-
u.
Abfahrt des Montagepersonals mit  allen erforderlichen
Nebenkosten
Menge: 1,000 psch

USt %: 19,00
